# Leistungsbeschreibung (GAEB DA 2000 1.2, DA81)
Projekt: INTRASIT
Währung: EUR
Erstellt mit: GAEB Toolbox V2.0 G90 R200/ GAEB Toolbox V3.11 G90 R20090313, NetBAU V6.9.5.0, 18.08.2011

## INTRASIT

### 1 Injektion

#### 1.1 Horizontalsperre

**1.1.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® PU-Aquastop 13P
INTRASIT® PU-Injekt 12P
INTRASIT® Rasant 55Z
INTRASIT® BLS 54TR
INTRASIT® VK 10A
INTRASIT® MEK 18OS
INTRASIT® BLK 18OS
INTRASIT® SP 10A
INTRASIT® SM 54Z
INTRASIT® DS2 54Z
INTRASIT® DS1 54Z
Menge: 0,000
Voraussichtliche Abrechnungsmenge: 0,000

**1.1.020 Baustelle einrichten**
Baustelle einrichten, An- und Abfuhr aller benötigten Materialien, Geräte und Maschinen. Räumen der Baustelle und Wiederherstellung aller benutzten Flächen in den ursprünglichen Zustand einschließlich notwendiger Zwischenreinigung
Menge: 0,000 psch
Voraussichtliche Abrechnungsmenge: 0,000

**1.1.030 Untergrundvorbereitung**
Putz und losen Fugenmörtel entfernen. Fugen mindestens 3 cm tief auskratzen. Zum Wandanschluss hin vorhandenen Estrich bis zu einer Breite von 30 cm entfernen. Putz mindestens 80 cm über die durchfeuchtete oder versalzte Zone hinaus abschlagen. Haftungsmindernde Substanzen bzw. Rückstände sind zu entfernen. Vor Beginn der Folgearbeiten ist ein ausreichend tragfähiger Untergrund zu erstellen. Bauschutt entsorgen
Menge: 0,000 m²
Voraussichtliche Abrechnungsmenge: 0,000

**1.1.040 Abdichtung wasserführender Rissse**
*** Bedarfsposition ohne GB
Abdichtung wasserführender Risse mit 2-komp. schaumbildenden PU-Reaktionsharz. Nachverpressung mit 2-komp. formstabilen und elastifiziertem PU-Harz. Verdämmen des Risses, schließen von Kiesnestern oder Fehlstellen mit schnellreagierendem Zementgemisch

Verbrauch:
INTRASIT® PU-Aquastop 13P:  0,2 l/l Hohlraum
INTRASIT® PU-Injekt 12P:  1 l/l Hohlraum
INTRASIT® Rasant 55Z:  1,2 kg/l Hohlraum
Menge: 0,000 lfdm
Voraussichtliche Abrechnungsmenge: 0,000

**1.1.050 Anlegen der Bohrlöcher zur drucklosen Injektion**
Anlegen der Bohrlöcher in einem Abstand von 10-12,5 cm. Der Bohrlochdurchmesser sollte  20-30 mm betragen. Die Horizontalsperre ist zweireihig versetzt anzuordnen. Der Reihenabstand darf max. 8 cm und die Tiefe des Wandquerschnitts minus 5 cm betragen. Bei Einsatz von Vorratsspende-behältern kann der Bohrlochdurchmesser 16 mm betragen. Der Neigungswinkel von 45° muss eingehalten werden. Bei Wandstärken > 60 cm beträgt die Bohrlochtiefe 2/3 der Wandstärke. Die Bohrlöcher können beidseitig, einreihig angeordnet werden
Menge: 0,000 lfdm
Voraussichtliche Abrechnungsmenge: 0,000

**1.1.060 Anlegen der Bohrlöcher zur Injektage im Niederdruck**
*** Grundposition ZZ 0.0
Anlegen der Bohrlöcher in einem Abstand von 10-12 cm. Der Bohrlochdurchmesser richtet sich nach dem Packerquerschnitt. Die Sperre wird waagerecht, zweireihig versetzt, mit einem Reihenabstand von max. 8 cm angelegt. Die Bohrlochtiefe entspricht dem Wandquerschnitt minus 5 cm. Bei Wandstärken > 60 cm beträgt die Bohrlochtiefe 2/3 der Wandstärke. Die Borlöcher können beidseitig, einreihig angeordnet werden
Menge: 0,000
Voraussichtliche Abrechnungsmenge: 0,000

**1.1.070 Verfüllen von Hohlräumen**
*** Bedarfsposition ohne GB
Bohrlöcher vornässen. INTRASIT® BLS 54TR fließfähig anrühren und über die Bohrlöcher die Hohlräume verfüllen. Nach einem Tag die Löcher nachbohren

Verbrauch:
INTRASIT® BLS 54TR:  1,8 kg/l Hohlraum
Menge: 0,000 lfdm
Voraussichtliche Abrechnungsmenge: 0,000

**1.1.080 Drucklose Tränkung mit INTRASIT® VK 10A**
Bohrlöcher von Staub befreien und gegebenenfalls mit Kalkwasserlösung vornässen (1 Kelle voll Kalkhydrat in 10 l Wasser einrühren; nach dem Absetzen, das klar über-stehende Wasser nehmen). Bohrlöcher mit Verkieselung füllen. Vor dem Austrocknen die Bohrlöcher nachfüllen. Vorgang wiederholen bis das Mauerwerk keine Flüssigkeit mehr aufsaugt. Bohrlöcher jedoch mindestens 3 mal auffüllen

Verbrauch:
INTRASIT® VK 10A:  5 kg/lfd.M. für Ziegelmauerwerk
  (d = 30 cm)
Menge: 0,000 lfdm
Voraussichtliche Abrechnungsmenge: 0,000

**1.1.090 Injektage mit INTRASIT® VK 10A im Niederdruckverfahren**
*** Grundposition ZZ 0.0
®Bohrlöcher von Staub befreien und gegebenenfalls mit Kalkwasserlösung vornässen. Packer setzen und INTRASIT  VK 10A mit geeigneter Dosierpumpe injizieren

Verbrauch:
INTRASIT® VK 10A:  5 kg/lfd.M. für Ziegelmauerwerk
  (d = 30 cm)
Menge: 0,000
Voraussichtliche Abrechnungsmenge: 0,000

**1.1.100 Drucklose Tränkung mit INTRASIT® MEK 18OS**
*** Grundposition ZZ 0.0
Bei einer Wandsättigungsfeuchte von über 50% die Mikroemulsion INTRASIT® MEK 18OS einsetzen. Bohrlöcher von Staub befreien. INTRASIT®  MEK 18OS bei hoher Durchfeuchtung 1:10, bei geringer Durchfeuchtung 1:14 mit Wasser verdünnen. Bohrlöcher mit MEK/Wassergemisch füllen. Vor dem Austrocknen die Bohrlöcher nachfüllen. Vorgang wiederholen bis das Mauerwerk keine Flüssigkeit mehr aufsaugt. Bohrlöcher jedoch mindestens 3 mal nachfüllen

Verbrauch:
INTRASIT® MEK 18OS:  0,5 l/lfd.M. für Ziegelmauerwerk
  (d = 30 cm)
Menge: 0,000
Voraussichtliche Abrechnungsmenge: 0,000

**1.1.110 Injektage mit INTRASIT® MEK 18OS im Niederdruckverfahren**
*** Grundposition ZZ 0.0
Bohrlöcher von Staub befreien. Packer setzen und das® INTRASIT  MEK 18OS / Wassergemisch (Mischungsverhältnis je nach Durchfeuchtung 1:10 bis 1:14) mit geeigneter Dosierpumpe injizieren

Verbrauch:
INTRASIT® MEK 18OS:  0,5 l/lfd.M. für Ziegelmauerwerk
  (d = 30 cm)
Menge: 0,000
Voraussichtliche Abrechnungsmenge: 0,000

**1.1.120 Injektage mit INTRASIT® BLK 18OS im Niederdruckverfahren**
*** Grundposition ZZ 0.0
Bohrlöcher von Staub befreien. INTRASIT® BLK 18OS bei hoher Durchfeuchtung 1:7, bei geringer Durchfeuchtung 1:14 mit Wasser verdünnen. Dabei beachten, dass zuerst klares sauberes Leitungswasser in das Gebinde zu geben ist und danach INTRASIT®  BLK 18OS eingerührt wird.
Packer setzen und das INTRASIT® BLK 18OS / Wassergemisch injizieren. Bei einer Wandsättigungsfeuchte von über 75% ist die Horizontalsperre mit INTRASIT®  BLK 18OS zweireihig auszuführen

Verbrauch:
INTRASIT® BLK 18OS:  0,5 kg/lfd.M. für Ziegelmauerwerk
  (d = 30 cm)
Menge: 0,000
Voraussichtliche Abrechnungsmenge: 0,000

**1.1.130 Verschließen der Bohrlöcher**
Reste von INTRASIT® VK 10A / MEK 18OS / BLK 18OS entfernen. INTRASIT®  BLS 54TR anrühren und in die Bohrlöcher verfüllen. Resthohlräume bündig mit INTRASIT®  BLS 54TR (spachtelfähige Konsistenz durch geringere Wassermenge) verspachteln

Verbrauch:
INTRASIT® BLS 54TR:  1,8 kg/l Hohlraum
Menge: 0,000 lfdm
Voraussichtliche Abrechnungsmenge: 0,000

**1.1.140 Salzbehandlung**
*** Bedarfsposition ohne GB
®Mauerwerk gegen Salzausblühungen mit einer Salzsperre versehen. Wandflächen mit INTRASIT  SP 10A satt einstreichen bzw. aufspritzen und fluten

Verbrauch:
INTRASIT® SP 10A:  0,5 kg/m²
Menge: 0,000 m²
Voraussichtliche Abrechnungsmenge: 0,000

**1.1.150 Abdichtung des Wand/- Sohleanschlusses**
Anlegen einer Hohlkehle im Wand/-Sohleanschlussbereich mit INTRASIT® SM 54Z. Wandabdichtung mindestens 30 cm über die Bohrlochsperre und horizontal mind. 15 cm auf die Bodenplatte führen. Hierzu wird  INTRASIT®  VK 10A und INTRASIT®  DS2 54Z /-DS1 54Z zweimalig im Wechsel (beginnend mit  INTRASIT®  VK 10A) frisch in frisch aufgebracht

Verbrauch:
INTRASIT® SM 54Z:  2 kg/lfd.M. Hohlkehle
INTRASIT® VK 10A:  0,5 kg/m²
INTRASIT® DS2 54Z /-DS1 54Z:  5 kg/m²
Menge: 0,000 m²
Voraussichtliche Abrechnungsmenge: 0,000

**1.1.160 Innenwandabdichtung bei vollflächiger Wasserbelastung**
*** Bedarfsposition ohne GB
Anlegen einer Hohlkehle im Wand/-Sohleanschlussbereich mit® INTRASIT  SM 54Z. INTRASIT®  VK 10A und  INTRASIT®  DS2 54Z /-DS1 54Z zweimal im Wechsel frisch in frisch auf die gesamte Wandfläche aufbringen. Es muss gewährleistet sein, dass kapillar in der Wand aufsteigendes Wasser nicht in höher liegende Geschosse wandern kann (funktionsfähige Horizontalabdichtung unterhalb der Deckenplatte)
Menge: 0,000 m²
Voraussichtliche Abrechnungsmenge: 0,000

#### 1.2 Horizontalsperre drucklos

**1.2.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® PU-Aquastop 13P
INTRASIT® PU-Injekt 12P
INTRASIT® Rasant 55Z
INTRASIT® BLS 54TR
INTRASIT® VK 10A
INTRASIT® MEK 18OS
INTRASIT® SP 10A
INTRASIT® SM 54Z
INTRASIT® DS2 54Z
INTRASIT® DS1 54Z
Menge: 0,000
Voraussichtliche Abrechnungsmenge: 0,000

**1.2.020 Baustelle einrichten**
Baustelle einrichten, An- und Abfuhr aller benötigten Materialien, Geräte und Maschinen. Räumen der Baustelle und Wiederherstellung aller benutzten Flächen in den ursprünglichen Zustand einschließlich notwendiger Zwischenreinigung
Menge: 0,000 psch
Voraussichtliche Abrechnungsmenge: 0,000

**1.2.030 Untergrundvorbereitung**
Putz und losen Fugenmörtel entfernen. Fugen mindestens 3 cm tief auskratzen. Zum Wandanschluss hin vorhandenen Estrich bis zu einer Breite von 30 cm entfernen. Putz mindestens 80 cm über die durchfeuchtete oder versalzte Zone hinaus abschlagen. Haftungsmindernde Substanzen bzw. Rückstände sind zu entfernen. Vor Beginn der Folgearbeiten ist ein ausreichend tragfähiger Untergrund zu erstellen. Bauschutt entsorgen
Menge: 0,000 m²
Voraussichtliche Abrechnungsmenge: 0,000

**1.2.040 Abdichtung wasserführender Risse**
*** Bedarfsposition ohne GB
Abdichtung wasserführender Risse mit 2-komp. schaumbildenden PU-Reaktionsharz. Nachverpressung mit 2-komp. formstabilen und elastifiziertem PU-Harz. Verdämmen des Risses, schließen von Kiesnestern oder Fehlstellen mit schnellreagierendem Zementgemisch

Verbrauch:
INTRASIT® PU-Aquastop 13P:  0,2 l/l Hohlraum
INTRASIT® PU-Injekt 12P:  1 l/l Hohlraum
INTRASIT® Rasant 55Z:  1,2 kg/l Hohlraum
Menge: 0,000 lfdm
Voraussichtliche Abrechnungsmenge: 0,000

**1.2.050 Anlegen der Bohrlöcher zur drucklosen Injektion**
Anlegen der Bohrlöcher in einem Abstand von 10-12,5 cm. Der Bohrlochdurchmesser sollte 20-30 mm betragen. Die Horizontalsperre ist zweireihig versetzt anzuordnen. Der Reihenabstand darf max. 8 cm und die Tiefe des Wandquerschnitts minus 5 cm betragen. Bei Einsatz von Vorratsspende-behältern kann der Bohrlochdurchmesser 16 mm betragen. Der Neigungswinkel von 45° muss eingehalten werden. Bei Wandstärken > 60 cm beträgt die Bohrloch-tiefe 2/3 der Wandstärke. Die Bohrlöcher können beidseitig, einreihig angeordnet werden
Menge: 0,000 lfdm
Voraussichtliche Abrechnungsmenge: 0,000

**1.2.060 Verfüllen von Hohlräumen**
*** Bedarfsposition ohne GB
Bohrlöcher vornässen. INTRASIT® BLS 54TR fließfähig anrühren und über die Bohrlöcher die Hohlräume verfüllen. Nach einem Tag die Löcher nachbohren

Verbrauch:
INTRASIT® BLS 54TR:  1,8 kg/l Hohlraum
Menge: 0,000 lfdm
Voraussichtliche Abrechnungsmenge: 0,000

**1.2.070 Drucklose Tränkung mit INTRASIT® VK 10A**
Bohrlöcher von Staub befreien und gegebenenfalls mit Kalkwasserlösung vornässen (1 Kelle voll Kalkhydrat in 10 l Wasser einrühren; nach dem Absetzen, das klar überstehende Wasser nehmen). Bohrlöcher mit Verkieselung füllen. Vor dem Austrocknen die Bohrlöcher nachfüllen. Vorgang wiederholen bis das Mauerwerk keine Flüssigkeit mehr aufsaugt. Bohrlöcher jedoch mindestens 3 mal auffüllen

Verbrauch:
INTRASIT® VK 10A:  5 kg/lfd.M. für Ziegelmauerwerk
  (d = 30 cm)
Menge: 0,000 lfdm
Voraussichtliche Abrechnungsmenge: 0,000

**1.2.080 Drucklose Tränkung mit INTRASIT® MEK 18OS**
*** Grundposition ZZ 0.0
Bei einer Wandsättigungsfeuchte von über 50% die Mikroemulsion INTRASIT® MEK 18OS einsetzen. Bohrlöcher von Staub befreien INTRASIT®  MEK 18OS bei hoher Durchfeuchtung 1:10, bei geringer Durchfeuchtung 1:14 mit Wasser verdünnen. Bohrlöcher mit MEK/Wassergemisch füllen. Vor dem Austrocknen die Bohrlöcher nachfüllen. Vorgang wiederholen bis das Mauerwerk keine Flüssigkeit mehr aufsaugt. Bohrlöcher jedoch mindestens 3 mal nach-füllen

Verbrauch:
INTRASIT® MEK 18OS:  0,5 l/lfd.M. für Ziegelmauerwerk
  (d = 30 cm)
Menge: 0,000
Voraussichtliche Abrechnungsmenge: 0,000

**1.2.090 Verschließen der Bohrlöcher**
Reste von INTRASIT® VK 10A / MEK 18OS entfernen. INTRASIT®  BLS 54TR anrühren und in die Bohrlöcher verfüllen. Resthohlräume bündig mit  INTRASIT®  BLS 54TR (spachtelfähige Konsistenz durch geringere Wassermenge) verspachteln

Verbrauch:
INTRASIT® BLS 54TR:  1,8 kg/l Hohlraum
Menge: 0,000 lfdm
Voraussichtliche Abrechnungsmenge: 0,000

**1.2.100 Salzbehandlung**
*** Bedarfsposition ohne GB
®Mauerwerk gegen Salzausblühungen mit einer Salzsperre versehen. Wandflächen mit INTRASIT  SP 10A satt einstreichen bzw. aufspritzen und fluten

Verbrauch:
INTRASIT® SP 10A:  0,5 kg/m²
Menge: 0,000 m²
Voraussichtliche Abrechnungsmenge: 0,000

**1.2.110 Abdichtung des Wand/- Sohleanschlusses**
Anlegen einer Hohlkehle im Wand/-Sohleanschlussbereich mit INTRASIT® SM 54Z. Wandabdichtung mindestens 30 cm über die Bohrlochsperre und horizontal mind. 15 cm auf die Bodenplatte führen. Hierzu wird  INTRASIT®  VK 10A und  INTRASIT®  DS2 54Z /-DS1 54Z zweimalig im Wechsel (beginnend mit  INTRASIT®  VK 10A) frisch in frisch aufgebracht

Verbrauch:
INTRASIT® SM 54Z:  2 kg/lfd.M. Hohlkehle
INTRASIT® VK 10A:  0,5 kg/m²
INTRASIT® DS2 54Z /-DS1 54Z:  5 kg/m²
Menge: 0,000 m²
Voraussichtliche Abrechnungsmenge: 0,000

**1.2.120 Innenabdichtung bei vollflächiger Wasserbelastung**
*** Bedarfsposition ohne GB
Anlegen einer Hohlkehle im Wand/-Sohleanschlussbereich mit INTRASIT® SM 54Z. INTRASIT®  VK 10A und  INTRASIT®  DS2 54Z /-DS1 54Z zweimal im Wechsel frisch in frisch auf die gesamte Wandfläche aufbringen. Es muss gewährleistet sein, dass kapillar in der Wand aufsteigendes Wasser nicht in höher liegende Geschosse wandern kann (funktionsfähige Horizontalabdichtung unterhalb der Deckenplatte). Gegebenenfalls muss das Aufsteigen der Feuchtigkeit durch Anlegen einer Horizontalsperre im Bohrlochverfahren verhindert werden. Angrenzende Wandquerschnitte müssen gegebenenfalls durch Anlegen einer Vertikalsperre im Bohrlochverfahren abgesperrt werden.

Verbrauch:
INTRASIT® SM 54Z:  2 kg/lfd.M. Hohlkehle
INTRASIT® VK 10A:  0,5 kg/m²
INTRASIT® DS2 54Z /-DS1 54Z:  5 kg/m²
Menge: 0,000 m²
Voraussichtliche Abrechnungsmenge: 0,000

#### 1.3 Horizontalsperre im Niederdruckverfahren mit MEK

**1.3.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® PU-Aquastop 13P
INTRASIT® PU-Injekt 12P
INTRASIT® Rasant 55Z
INTRASIT® BLS 54TR
INTRASIT® VK 10A
INTRASIT® MEK 18OS
INTRASIT® SP 10A
INTRASIT® SM 54Z
INTRASIT® DS2 54Z
INTRASIT® DS1 54Z
Menge: 0,000
Voraussichtliche Abrechnungsmenge: 0,000

**1.3.020 Baustelle einrichten**
Baustelle einrichten, An- und Abfuhr aller benötigten Materialien, Geräte und Maschinen. Räumen der Baustelle und Wiederherstellung aller benutzten Flächen in den ursprünglichen Zustand einschließlich notwendiger Zwischenreinigung
Menge: 0,000 psch
Voraussichtliche Abrechnungsmenge: 0,000

**1.3.030 Untergrundvorbereitung**
Putz und losen Fugenmörtel entfernen. Fugen mindestens 3 cm tief auskratzen. Zum Wandanschluss hin vorhandenen Estrich bis zu einer Breite von 30 cm entfernen. Putz mindestens 80 cm über die durchfeuchtete oder versalzte Zone hinaus abschlagen. Haftungsmindernde Substanzen bzw. Rückstände sind zu entfernen. Vor Beginn der Folgearbeiten ist ein ausreichend tragfähiger Untergrund zu erstellen. Bauschutt entsorgen
Menge: 0,000 m²
Voraussichtliche Abrechnungsmenge: 0,000

**1.3.040 Abdichtung wasserführender Risse**
*** Bedarfsposition ohne GB
Abdichtung wasserführender Risse mit 2-komp. schaumbildenden PU-Reaktionsharz. Nachverpressung mit 2-komp. formstabilen und elastifiziertem PU-Harz. Verdämmen des Risses, schließen von Kiesnestern oder Fehlstellen mit schnellreagierendem Zementgemisch

Verbrauch:
INTRASIT® PU-Aquastop 13P:  0,2 l/l Hohlraum
INTRASIT® PU-Injekt 12P:  1 l/l Hohlraum
INTRASIT® Rasant 55Z:  1,2 kg/l Hohlraum
Menge: 0,000 lfdm
Voraussichtliche Abrechnungsmenge: 0,000

**1.3.050 Anlegen der Bohrlöcher zur Injektage im Niederdruck**
Anlegen der Bohrlöcher in einem Abstand von 10-12 cm. Der Bohrlochdurchmesser richtet sich nach dem Packerquerschnitt. Die Sperre wird waagerecht, zweireihig versetzt, mit einem Reihenabstand von max. 8 cm angelegt. Die Bohrlochtiefe entspricht dem Wandquerschnitt minus  5 cm. Bei Wandstärken > 60 cm beträgt die Bohrlochtiefe 2/3 der Wandstärke. Die Borlöcher können beidseitig, einreihig angeordnet werden
Menge: 0,000 lfdm
Voraussichtliche Abrechnungsmenge: 0,000

**1.3.060 Verfüllen von Hohlräumen**
*** Bedarfsposition ohne GB
Bohrlöcher vornässen.® INTRASIT  BLS 54TR fließfähig anrühren und über die Bohrlöcher die Hohlräume verfüllen. Nach einem Tag die Löcher nachbohren

Verbrauch:
INTRASIT® BLS 54TR:  1,8 kg/l Hohlraum
Menge: 0,000 lfdm
Voraussichtliche Abrechnungsmenge: 0,000

**1.3.070 Injektage mit INTRASIT® VK 10A im Niederdruckverfahren**
®Bohrlöcher von Staub befreien und gegebenenfalls mit Kalkwasserlösung vornässen. Packer setzen und INTRASIT  VK 10A mit geeigneter Dosierpumpe injizieren

Verbrauch:
INTRASIT® VK 10A:  5 kg/lfd.M. für Ziegelmauerwerk
  (d = 30 cm)
Menge: 0,000 lfdm
Voraussichtliche Abrechnungsmenge: 0,000

**1.3.080 Injektage mit INTRASIT® MEK 18OS im Niederdruckverfahren**
*** Grundposition ZZ 0.0
Bohrlöcher von Staub befreien. Packer setzen und das® INTRASIT  MEK 18OS / Wassergemisch (mischungsverhältnis je nach Durchfeuchtung 1:10 bis 1:14) mit geeigneter Dosierpumpe injizieren

Verbrauch:
INTRASIT® MEK 18OS:  0,5 l/lfd.M. für Ziegelmauerwerk
  (d = 30 cm)
Menge: 0,000
Voraussichtliche Abrechnungsmenge: 0,000

**1.3.090 Verschließen der Bohrlöcher**
Reste von INTRASIT® VK 10A /  MEK 18OS entfernen. INTRASIT®  BLS 54TR anrühren und in die Bohrlöcher verfüllen. Resthohlräume bündig mit INTRASIT®  BLS 54TR (spachtelfähige Konsistenz durch geringere Wassermenge) verspachteln

Verbrauch:
INTRASIT® BLS 54TR:  1,8 kg/l Hohlraum
Menge: 0,000 lfdm
Voraussichtliche Abrechnungsmenge: 0,000

**1.3.100 Salzbehandlung**
*** Bedarfsposition ohne GB
®Mauerwerk gegen Salzausblühungen mit einer Salzsperre versehen. Wandflächen mit INTRASIT  SP 10A satt einstreichen bzw. aufspritzen und fluten

Verbrauch:
INTRASIT® SP 10A:  0,5 kg/m²
Menge: 0,000 m²
Voraussichtliche Abrechnungsmenge: 0,000

**1.3.110 Abdichtung des Wand/- Sohleanschlusses**
Anlegen einer Hohlkehle im Wand/-Sohleanschlussbereich mit INTRASIT® SM 54Z. Wandabdichtung mindestens  30 cm über die Bohrlochsperre und horizontal mind. 15 cm auf die Bodenplatte führen. Hierzu wird  INTRASIT®  VK 10A und  INTRASIT®  DS2 54Z /-DS1 54Z zweimalig im Wechsel (beginnend mit  INTRASIT®  VK 10A) frisch in frisch aufgebracht

Verbrauch:
INTRASIT® SM 54Z:  2 kg/lfd.M. Hohlkehle
INTRASIT® VK 10A:  0,5 kg/m²
INTRASIT® DS2 54Z /-DS1 54Z:  5 kg/m²
Menge: 0,000 m²
Voraussichtliche Abrechnungsmenge: 0,000

**1.3.120 Innenwandabdichtung bei vollflächiger Wasserbelastung**
*** Bedarfsposition ohne GB
Anlegen einer Hohlkehle im Wand/-Sohleanschlussbereich mit® INTRASIT  SM 54Z. INTRASIT®  VK 10A und  INTRASIT®  DS2 54Z /-DS1 54Z zweimal im Wechsel frisch in frisch auf die gesamte Wandfläche aufbringen. Es muss gewährleistet sein, dass kapillar in der Wand aufsteigendes Wasser nicht in höher liegende Geschosse wandern kann (funktionsfähige Horizontalabdichtung unterhalb der Deckenplatte). Gegebenenfalls muss das Aufsteigen der Feuchtigkeit durch Anlegen einer Horizontalsperre im Bohrlochverfahren verhindert werden. Angrenzende Wandquerschnitte müssen gegebenenfalls durch Anlegen einer Vertikalsperre im Bohrlochverfahren abgesperrt werden

Verbrauch:
INTRASIT® SM 54Z:  2 kg/lfd.M. Hohlkehle
INTRASIT® VK 10A:  0,5 kg/m²
INTRASIT® DS2 54Z /-DS1 54Z:  5 kg/m²
Menge: 0,000 m²
Voraussichtliche Abrechnungsmenge: 0,000

#### 1.4 Horizontalsperre im Niederdruckverfahren mit BLK

**1.4.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® PU-Aquastop 13P
INTRASIT® PU-Injekt 12P
INTRASIT® Rasant 55Z
INTRASIT® BLS 54TR
INTRASIT® VK 10A
INTRASIT® BLK 18OS
INTRASIT® SP 10A
INTRASIT® SM 54Z
INTRASIT® DS2 54Z
INTRASIT® DS1 54Z
Menge: 0,000
Voraussichtliche Abrechnungsmenge: 0,000

**1.4.020 Baustelle einrichten**
Baustelle einrichten, An- und Abfuhr aller benötigten Materialien, Geräte und Maschinen. Räumen der Baustelle und Wiederherstellung aller benutzten Flächen in den ursprünglichen Zustand einschließlich notwendiger Zwischenreinigung
Menge: 0,000 psch
Voraussichtliche Abrechnungsmenge: 0,000

**1.4.030 Untergrundvorbereitung**
Putz und losen Fugenmörtel entfernen. Fugen mindestens
3 cm tief auskratzen. Zum Wandanschluss hin vorhandenen Estrich bis zu einer Breite von 30 cm entfernen. Putz mindestens 80 cm über die durchfeuchtete oder versalzte Zone hinaus abschlagen. Haftungsmindernde Substanzen bzw. Rückstände sind zu entfernen. Vor Beginn der Folgearbeiten ist ein ausreichend tragfähiger Untergrund zu erstellen. Bauschutt entsorgen
Menge: 0,000 m²
Voraussichtliche Abrechnungsmenge: 0,000

**1.4.040 Abdichtung wasserführender Risse**
*** Bedarfsposition ohne GB
Abdichtung wasserführender Risse mit 2-komp. schaumbildenden PU-Reaktionsharz. Nachverpressung mit 2-komp. formstabilen und elastifiziertem PU-Harz. Verdämmen des Risses, schließen von Kiesnestern oder Fehlstellen mit schnellreagierendem Zementgemisch

Verbrauch:
INTRASIT® PU-Aquastop 13P:  0,2 l/l Hohlraum
INTRASIT® PU-Injekt 12P:  1 l/l Hohlraum
INTRASIT® Rasant 55Z:  1,2 kg/l Hohlraum
Menge: 0,000 lfdm
Voraussichtliche Abrechnungsmenge: 0,000

**1.4.050 Anlegen der Bohrlöcher zur Injektage im Niederdruck**
Anlegen der Bohrlöcher in einem Abstand von 10-12 cm. Der Bohrlochdurchmesser richtet sich nach dem Packerquerschnitt. Die Sperre wird waagerecht, zweireihig versetzt, mit einem Reihenabstand von max. 8 cm angelegt. Die Bohrlochtiefe entspricht dem Wandquerschnitt minus  5 cm. Bei Wandstärken > 60 cm beträgt die Bohrlochtiefe 2/3 der Wandstärke. Die Borlöcher können beidseitig, einreihig angeordnet werden
Menge: 0,000 lfdm
Voraussichtliche Abrechnungsmenge: 0,000

**1.4.060 Verfüllen von Hohlräumen**
*** Bedarfsposition ohne GB
Bohrlöcher vornässen.® INTRASIT  BLS 54TR fließfähig anrühren und über die Bohrlöcher die Hohlräume verfüllen. Nach einem Tag die Löcher nachbohren

Verbrauch:
INTRASIT® BLS 54TR:  1,8 kg/l Hohlraum
Menge: 0,000 lfdm
Voraussichtliche Abrechnungsmenge: 0,000

**1.4.070 Injektage mit INTRASIT® VK 10A im Niederdruckverfahren**
®Bohrlöcher von Staub befreien und gegebenenfalls mit Kalkwasserlösung vornässen. Packer setzen und INTRASIT  VK 10A mit geeigneter Dosierpumpe injizieren

Verbrauch:
INTRASIT® VK 10A:  5 kg/lfd.M. für Ziegelmauerwerk
  (d = 30 cm)
Menge: 0,000 lfdm
Voraussichtliche Abrechnungsmenge: 0,000

**1.4.080 Injektage mit INTRASIT® BLK 18OS im Niederdruckverfahren**
*** Grundposition ZZ 0.0
Bohrlöcher von Staub befreien. INTRASIT® BLK 18OS bei hoher Durchfeuchtung 1:7, bei geringer Durchfeuchtung 1:14 mit Wasser verdünnen. Dabei beachten, dass zuerst klares sauberes Leitungswasser in das Gebinde zu geben ist und danach INTRASIT®  BLK 18OS eingerührt wird. Packer setzen und das INTRASIT®  BLK 18OS / Wassergemisch injizieren. Bei einer Wandsättigungsfeuchte von über 75% ist die Horizontalsperre mit INTRASIT®  BLK 18OS zweireihig auszuführen

Verbrauch:
INTRASIT® BLK 18OS:  0,5 kg/lfd.M. für Ziegelmauerwerk
  (d = 30 cm)
Menge: 0,000
Voraussichtliche Abrechnungsmenge: 0,000

**1.4.090 Verschließen der Bohrlöcher**
Reste von INTRASIT® VK 10A / BLK 18OS entfernen. INTRASIT®  BLS 54TR anrühren und in die Bohrlöcher verfüllen. Resthohlräume bündig mit INTRASIT®  BLS 54TR (spachtelfähige Konsistenz durch geringere Wassermenge) verspachteln

Verbrauch:
INTRASIT® BLS 54TR:  1,8 kg/l Hohlraum
Menge: 0,000 lfdm
Voraussichtliche Abrechnungsmenge: 0,000

**1.4.100 Salzbehandlung**
*** Bedarfsposition ohne GB
®Mauerwerk gegen Salzausblühungen mit einer Salzsperre versehen. Wandflächen mit INTRASIT  SP 10A satt einstreichen bzw. aufspritzen und fluten

Verbrauch:
INTRASIT® SP 10A:  0,5 kg/m²
Menge: 0,000 m²
Voraussichtliche Abrechnungsmenge: 0,000

**1.4.110 Abdichtung des Wand/- Sohleanschlusses**
Anlegen einer Hohlkehle im Wand/-Sohleanschlussbereich mit INTRASIT® SM 54Z. Wandabdichtung mindestens 30 cm über die Bohrlochsperre und horizontal mind. 15 cm auf die Bodenplatte führen. Hierzu wird  INTRASIT®  VK 10A und  INTRASIT®  DS2 54Z /-DS1 54Z zweimalig im Wechsel (beginnend mit  INTRASIT®  VK 10A) frisch in frisch aufgebracht

Verbrauch:
INTRASIT® SM 54Z:  2 kg/lfd.M. Hohlkehle
INTRASIT® VK 10A:  0,5 kg/m²
INTRASIT® DS2 54Z /-DS1 54Z:  5 kg/m²
Menge: 0,000 m²
Voraussichtliche Abrechnungsmenge: 0,000

**1.4.120 Innenwandabdichtung bei vollflächiger Wasserbelastung**
*** Bedarfsposition ohne GB
Anlegen einer Hohlkehle im Wand/-Sohleanschlussbereich mit® INTRASIT  SM 54Z. INTRASIT®  VK 10A und  INTRASIT®  DS2 54Z /-DS1 54Z zweimal im Wechsel frisch in frisch auf die gesamte Wandfläche aufbringen. Es muss gewährleistet sein, dass kapillar in der Wand aufsteigendes Wasser nicht in höher liegende Geschosse wandern kann (funktionsfähige Horizontalabdichtung unterhalb der Deckenplatte). Gegebenenfalls muss das Aufsteigen der Feuchtigkeit durch Anlegen einer Horizontalsperre im Bohrlochverfahren verhindert werden. Angrenzende Wandquerschnitte müssen gegebenenfalls durch Anlegen einer Vertikalsperre im Bohrlochverfahren abgesperrt werden

Verbrauch:
INTRASIT® SM 54Z:  2 kg/lfd.M. Hohlkehle
INTRASIT® VK 10A:  0,5 kg/m²
INTRASIT® DS2 54Z /-DS1 54Z:  5 kg/m²
Menge: 0,000 m²
Voraussichtliche Abrechnungsmenge: 0,000

#### 1.5 Horizontalsperre bis 60%

**1.5.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® PU-Aquastop 13P
INTRASIT® PU-Injekt 12P
INTRASIT® Rasant 55Z
INTRASIT® BLS 54TR
INTRASIT® VK 10A
INTRASIT® SP 10A
INTRASIT® SM 54Z
INTRASIT® DS2 54Z
INTRASIT® DS1 54Z
Menge: 0,000
Voraussichtliche Abrechnungsmenge: 0,000

**1.5.020 Baustelle einrichren**
Baustelle einrichten, An- und Abfuhr aller benötigten Materialien, Geräte und Maschinen. Räumen der Baustelle und Wiederherstellung aller benutzten Flächen in den ursprünglichen Zustand einschließlich notwendiger Zwischenreinigung
Menge: 0,000 psch
Voraussichtliche Abrechnungsmenge: 0,000

**1.5.030 Untergrundvorbereitung**
Putz und losen Fugenmörtel entfernen. Fugen mindestens 3 cm tief auskratzen. Zum Wandanschluss hin vorhandenen Estrich bis zu einer Breite von 30 cm entfernen. Putz mindestens 80 cm über die durchfeuchtete oder versalzte Zone hinaus abschlagen. Haftungsmindernde Substanzen bzw. Rückstände sind zu entfernen. Vor Beginn der Folgearbeiten ist ein ausreichend tragfähiger Untergrund zu erstellen. Bauschutt entsorgen.
Menge: 0,000 m²
Voraussichtliche Abrechnungsmenge: 0,000

**1.5.040 Abdichtung wasserführender Risse**
*** Bedarfsposition ohne GB
Abdichtung wasserführender Risse mit 2-komp. schaumbildenden PU-Reaktionsharz. Nachverpressung mit 2-komp. formstabilen und elastifiziertem PU-Harz. Verdämmen des Risses, schließen von Kiesnestern oder Fehlstellen mit schnellreagierendem Zementgemisch

Verbrauch:
INTRASIT® PU-Aquastop 13P:  0,2 l/l Hohlraum
INTRASIT® PU-Injekt 12P:  1 l/l Hohlraum
INTRASIT® Rasant 55Z:  1,2 kg/l Hohlraum
Menge: 0,000 lfdm
Voraussichtliche Abrechnungsmenge: 0,000

**1.5.050 Anlegen der Bohrlöcher zur drucklosen Injektion**
Anlegen der Bohrlöcher in einem Abstand von 10-12,5 cm. Der Bohrlochdurchmesser sollte 20-30 mm betragen. Die Horizontalsperre ist zweireihig versetzt anzuordnen. Der Reihenabstand darf max. 8 cm und die Tiefe des Wandquerschnitts minus 5 cm betragen. Bei Einsatz von Vorratsspende-behältern kann der Bohrlochdurchmesser 16 mm betragen. Der Neigungswinkel von 45° muss eingehalten werden. Bei Wandstärken > 60 cm beträgt die Bohrloch-tiefe 2/3 der Wandstärke. Die Bohrlöcher können beidseitig, einreihig angeordnet werden
Menge: 0,000 lfdm
Voraussichtliche Abrechnungsmenge: 0,000

**1.5.060 Anlegen der Bohrlöcher zur Injektage im Niederdruck**
*** Grundposition ZZ 0.0
Anlegen der Bohrlöcher in einem Abstand von 10-12 cm. Der Bohrlochdurchmesser richtet sich nach dem Packerquerschnitt. Die Sperre wird waagerecht, zweireihig versetzt, mit einem Reihenabstand von max. 8 cm angelegt. Die Bohrlochtiefe entspricht dem Wandquerschnitt minus 5 cm. Bei Wandstärken > 60 cm beträgt die Bohrlochtiefe 2/3 der Wandstärke. Die Borlöcher können beidseitig, einreihig angeordnet werden
Menge: 0,000
Voraussichtliche Abrechnungsmenge: 0,000

**1.5.070 Verfüllen von Hohlräumen**
*** Bedarfsposition ohne GB
Bohrlöcher vornässen. INTRASIT® BLS 54TR fließfähig anrühren und über die Bohrlöcher die Hohlräume verfüllen. Nach einem Tag die Löcher nachbohren

Verbrauch:
INTRASIT® BLS 54TR:  1,8 kg/l Hohlraum
Menge: 0,000 lfdm
Voraussichtliche Abrechnungsmenge: 0,000

**1.5.080 Drucklose Tränkung mit INTRASIT® VK 10A**
Bohrlöcher von Staub befreien und gegebenenfalls mit Kalkwasserlösung vornässen (1 Kelle voll Kalkhydrat in 10 l Wasser einrühren; nach dem Absetzen, das klar überstehende Wasser nehmen). Bohrlöcher mit Verkieselung füllen. Vor dem Austrocknen die Bohrlöcher nachfüllen. Vorgang wiederholen bis das Mauerwerk keine Flüssigkeit mehr aufsaugt. Bohrlöcher jedoch mindestens 3 mal auffüllen

Verbrauch:
INTRASIT® VK 10A:  5 kg/lfd.M. für Ziegelmauerwerk
  (d = 30 cm)
Menge: 0,000 lfdm
Voraussichtliche Abrechnungsmenge: 0,000

**1.5.090 Injektage mit INTRASIT® VK 10A im niederdruckverfahren**
*** Grundposition ZZ 0.0
®Bohrlöcher von Staub befreien und gegebenenfalls mit Kalkwasserlösung vornässen. Packer setzen und INTRASIT  VK 10A mit geeigneter Dosierpumpe injizieren

Verbrauch:
INTRASIT® VK 10A:  5 kg/lfd.M. für Ziegelmauerwerk
  (d = 30 cm)
Menge: 0,000
Voraussichtliche Abrechnungsmenge: 0,000

**1.5.100 Verschließen der Bohrlöcher**
Reste von® INTRASIT  VK 10A entfernen. INTRASIT®  BLS 54TR anrühren und in die Bohrlöcher verfüllen. Resthohlräume bündig mit  INTRASIT®  BLS 54TR (spachtelfähige Konsistenz durch geringere Wassermenge) verspachteln

Verbrauch:
INTRASIT® BLS 54TR:  1,8 kg/l Hohlraum
Menge: 0,000 lfdm
Voraussichtliche Abrechnungsmenge: 0,000

**1.5.110 Salzbehandlung**
*** Bedarfsposition ohne GB
®Mauerwerk gegen Salzausblühungen mit einer Salzsperre versehen. Wandflächen mit INTRASIT  SP 10A satt einstreichen bzw. aufspritzen und fluten

Verbrauch:
INTRASIT® SP 10A:  0,5 kg/m²
Menge: 0,000 m²
Voraussichtliche Abrechnungsmenge: 0,000

**1.5.120 Abdichtung des Wand/- Sohleanschlusses**
Anlegen einer Hohlkehle im Wand/-Sohleanschlussbereich mit® INTRASIT  SM 54Z. Wandabdichtung mindestens 30 cm über die Bohrlochsperre und horizontal mind. 15 cm auf die Bodenplatte führen. Hierzu wird INTRASIT®  VK 10A und INTRASIT®  DS2 54Z /-DS1 54Z zweimalig im Wechsel (beginnend mit  INTRASIT®  VK 10A) frisch in frisch aufgebracht

Verbrauch:
INTRASIT® SM 54Z:  2 kg/lfd.M. Hohlkehle
INTRASIT® VK 10A:  0,5 kg/m²
INTRASIT® DS2 54Z /-DS1 54Z:  5 kg/m²
Menge: 0,000 m²
Voraussichtliche Abrechnungsmenge: 0,000

**1.5.130 Innenwandabdichtung bei vollflächiger Wasserbelastung**
*** Bedarfsposition ohne GB
Anlegen einer Hohlkehle im Wand/-Sohleanschlussbereich mit® INTRASIT  SM 54Z. INTRASIT®  VK 10A und  INTRASIT®  DS2 54Z /-DS1 54Z zweimal im Wechsel frisch in frisch auf die gesamte Wandfläche aufbringen. Es muss gewährleistet sein, dass kapillar in der Wand aufsteigendes Wasser nicht in höher liegende Geschosse wandern kann (funktionsfähige Horizontalabdichtung unterhalb der Deckenplatte). Gegebenenfalls muss das Aufsteigen der Feuchtigkeit durch Anlegen einer Horizontalsperre im Bohrlochverfahren verhindert werden. Angrenzende Wandquerschnitte müssen gegebenenfalls durch Anlegen einer Vertikalsperre im Bohrlochverfahren abgesperrt werden

Verbrauch:
INTRASIT® SM 54Z:  2 kg/lfd.M. Hohlkehle
INTRASIT® VK 10A:  0,5 kg/m²
INTRASIT® DS2 54Z /-DS1 54Z:  5 kg/m²
Menge: 0,000 m²
Voraussichtliche Abrechnungsmenge: 0,000

#### 1.6 Horizontalsperre mit MEK bis 95%

**1.6.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® PU-Aquastop 13P
INTRASIT® PU-Injekt 12P
INTRASIT® Rasant 55Z
INTRASIT® BLS 54TR
INTRASIT® MEK 18OS
INTRASIT® SP 10A
INTRASIT® SM 54Z
INTRASIT® DS2 54Z
INTRASIT® DS1 54Z
Menge: 0,000
Voraussichtliche Abrechnungsmenge: 0,000

**1.6.020 Baustelle einrichten**
Baustelle einrichten, An- und Abfuhr aller benötigten Materialien, Geräte und Maschinen. Räumen der Baustelle und Wiederherstellung aller benutzten Flächen in den ursprünglichen Zustand einschließlich notwendiger Zwischenreinigung
Menge: 0,000 psch
Voraussichtliche Abrechnungsmenge: 0,000

**1.6.030 Untergrundvorbereitung**
Putz und losen Fugenmörtel entfernen. Fugen mindestens 3 cm tief auskratzen. Zum Wandanschluss hin vorhandenen Estrich bis zu einer Breite von 30 cm entfernen. Putz mindestens 80 cm über die durchfeuchtete oder versalzte Zone hinaus abschlagen. Haftungsmindernde Substanzen bzw. Rückstände sind zu entfernen. Vor Beginn der Folgearbeiten ist ein ausreichend tragfähiger Untergrund zu erstellen. Bauschutt entsorgen
Menge: 0,000 m²
Voraussichtliche Abrechnungsmenge: 0,000

**1.6.040 Abdichtung wasserführender Risse**
*** Bedarfsposition ohne GB
Abdichtung wasserführender Risse mit 2-komp. schaumbildenden PU-Reaktionsharz. Nachverpressung mit 2-komp. formstabilen und elastifiziertem PU-Harz. Verdämmen des Risses, schließen von Kiesnestern oder Fehlstellen mit schnellreagierendem Zementgemisch

Verbrauch:
INTRASIT® PU-Aquastop 13P:  0,2 l/l Hohlraum
INTRASIT® PU-Injekt 12P:  1 l/l Hohlraum
INTRASIT® Rasant 55Z:  1,2 kg/l Hohlraum
Menge: 0,000 lfdm
Voraussichtliche Abrechnungsmenge: 0,000

**1.6.050 Anlegen der Bohrlöcher zur Injektage im Niederdruck**
Anlegen der Bohrlöcher in einem Abstand von 10-12 cm. Der Bohrlochdurchmesser richtet sich nach dem Packerquerschnitt. Die Sperre wird waagerecht, zweireihig versetzt, mit einem Reihenabstand von max. 8 cm angelegt. Die Bohrlochtiefe entspricht dem Wandquerschnitt minus  5 cm. Bei Wandstärken > 60 cm beträgt die Bohrlochtiefe 2/3 der Wandstärke. Die Borlöcher können beidseitig, einreihig angeordnet werden
Menge: 0,000 lfdm
Voraussichtliche Abrechnungsmenge: 0,000

**1.6.060 Verfüllen von Hohlräumen**
*** Bedarfsposition ohne GB
Bohrlöcher vornässen. INTRASIT® BLS 54TR fließfähig anrühren und über die Bohrlöcher die Hohlräume verfüllen. Nach einem Tag die Löcher nachbohren

Verbrauch:
INTRASIT® BLS 54TR:  1,8 kg/l Hohlraum
Menge: 0,000 lfdm
Voraussichtliche Abrechnungsmenge: 0,000

**1.6.070 Injektage mit INTRASIT® VK 10A im Niederdruckverfahren**
®Bohrlöcher von Staub befreien und gegebenenfalls mit Kalkwasserlösung vornässen. Packer setzen und INTRASIT  VK 10A mit geeigneter Dosierpumpe injizieren.

Verbrauch:
INTRASIT® VK 10A:  5 kg/lfd.M. für Ziegelmauerwerk
  (d = 30 cm)
Menge: 0,000 lfdm
Voraussichtliche Abrechnungsmenge: 0,000

**1.6.080 Injektage mit INTRASIT® MEK 18OS im Niederdruckverfahren**
*** Grundposition ZZ 0.0
Bohrlöcher von Staub befreien. Packer setzen und das® INTRASIT  MEK 18OS / Wassergemisch (mischungsverhältnis je nach Durchfeuchtung 1:10 bis 1:14) mit geeigneter Dosierpumpe injizieren

Verbrauch:
INTRASIT® MEK 18OS:  0,5 l/lfd.M. für Ziegelmauerwerk
  (d = 30 cm)
Menge: 0,000
Voraussichtliche Abrechnungsmenge: 0,000

**1.6.090 Verschließen der Bohrlöcher**
Reste von INTRASIT® VK 10A / MEK 18OS entfernen. INTRASIT®  BLS 54TR anrühren und in die Bohrlöcher verfüllen. Resthohlräume bündig mit  INTRASIT®  BLS 54TR (spachtelfähige Konsistenz durch geringere Wassermenge) verspachteln

Verbrauch:
INTRASIT® BLS 54TR:  1,8 kg/l Hohlraum
Menge: 0,000 lfdm
Voraussichtliche Abrechnungsmenge: 0,000

**1.6.100 Salzbehandlung**
*** Bedarfsposition ohne GB
Mauerwerk gegen Salzausblühungen mit einer Salzsperre versehen. Wandflächen mit® INTRASIT  SP 10A satt einstreichen bzw. aufspritzen und fluten

Verbrauch:
INTRASIT® SP 10A:  0,5 kg/m²
Menge: 0,000 m²
Voraussichtliche Abrechnungsmenge: 0,000

**1.6.110 Abdichtung des Wand/- Sohleanschlusses**
Anlegen einer Hohlkehle im Wand/-Sohleanschlussbereich mit INTRASIT® SM 54Z. Wandabdichtung mindestens 30 cm über die Bohrlochsperre und horizontal mind. 15 cm auf die Bodenplatte führen. Hierzu wird INTRASIT®  VK 10A und INTRASIT®  DS2 54Z /-DS1 54Z zweimalig im Wechsel (beginnend mit  INTRASIT®  VK 10A) frisch in frisch aufgebracht

Verbrauch:
INTRASIT® SM 54Z:  2 kg/lfd.M. Hohlkehle
INTRASIT® VK 10A:  0,5 kg/m²
INTRASIT® DS2 54Z /-DS1 54Z:  5 kg/m²
Menge: 0,000 m²
Voraussichtliche Abrechnungsmenge: 0,000

**1.6.120 Innenwandabdichtung bei vollflächiger Wasserbelastung**
*** Bedarfsposition ohne GB
Anlegen einer Hohlkehle im Wand/-Sohleanschlussbereich mit® INTRASIT  SM 54Z. INTRASIT®  VK 10A und  INTRASIT®  DS2 54Z /-DS1 54Z zweimal im Wechsel frisch in frisch auf die gesamte Wandfläche aufbringen. Es muss gewährleistet sein, dass kapillar in der Wand aufsteigendes Wasser nicht in höher liegende Geschosse wandern kann (funktionsfähige Horizontalabdichtung unterhalb der Deckenplatte). Gegebenenfalls muss das Aufsteigen der Feuchtigkeit durch Anlegen einer Horizontalsperre im Bohrlochverfahren verhindert werden. Angrenzende Wandquerschnitte müssen gegebenenfalls durch Anlegen einer Vertikalsperre im Bohrlochverfahren abgesperrt werden

Verbrauch:
INTRASIT® SM 54Z:  2 kg/lfd.M. Hohlkehle
INTRASIT® VK 10A:  0,5 kg/m²
INTRASIT® DS2 54Z /-DS1 54Z:  5 kg/m²
Menge: 0,000 m²
Voraussichtliche Abrechnungsmenge: 0,000

#### 1.7 Horizontalsperre mit BLK bis 95%

**1.7.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® PU-Aquastop 13P
INTRASIT® PU-Injekt 12P
INTRASIT® Rasant 55Z
INTRASIT® BLS 54TR
INTRASIT® BLK 18OS
INTRASIT® SP 10A
INTRASIT® SM 54Z
INTRASIT® DS2 54Z
INTRASIT® DS1 54Z
Menge: 0,000
Voraussichtliche Abrechnungsmenge: 0,000

**1.7.020 Baustelle einrichten**
Baustelle einrichten, An- und Abfuhr aller benötigten Materialien, Geräte und Maschinen. Räumen der Baustelle und Wiederherstellung aller benutzten Flächen in den ursprünglichen Zustand einschließlich notwendiger Zwischenreinigung
Menge: 0,000 psch
Voraussichtliche Abrechnungsmenge: 0,000

**1.7.030 Untergrundvorbereitung**
Putz und losen Fugenmörtel entfernen. Fugen mindestens
3 cm tief auskratzen. Zum Wandanschluss hin vorhandenen Estrich bis zu einer Breite von 30 cm entfernen. Putz mindestens 80 cm über die durchfeuchtete oder versalzte Zone hinaus abschlagen. Haftungsmindernde Substanzen bzw. Rückstände sind zu entfernen. Vor Beginn der Folgearbeiten ist ein ausreichend tragfähiger Untergrund zu erstellen. Bauschutt entsorgen
Menge: 0,000 m²
Voraussichtliche Abrechnungsmenge: 0,000

**1.7.040 Abdichtung wasserführender Risse**
Abdichtung wasserführender Risse mit 2-komp. schaumbildenden PU-Reaktionsharz. Nachverpressung mit 2-komp. formstabilen und elastifiziertem PU-Harz. Verdämmen des Risses, schließen von Kiesnestern oder Fehlstellen mit schnellreagierendem Zementgemisch

Verbrauch:
INTRASIT® PU-Aquastop 13P:  0,2 l/l Hohlraum
INTRASIT® PU-Injekt 12P:  1 l/l Hohlraum
INTRASIT® Rasant 55Z:  1,2 kg/l Hohlraum
Menge: 0,000 lfdm
Voraussichtliche Abrechnungsmenge: 0,000

**1.7.050 Anlegen der Bohrlöcher zur Injektage im Niederdruck**
Anlegen der Bohrlöcher in einem Abstand von 10-12 cm. Der Bohrlochdurchmesser richtet sich nach dem Packerquerschnitt. Die Sperre wird waagerecht, zweireihig versetzt, mit einem Reihenabstand von max. 8 cm angelegt. Die Bohrlochtiefe entspricht dem Wandquerschnitt minus  5 cm. Bei Wandstärken > 60 cm beträgt die Bohrlochtiefe 2/3 der Wandstärke. Die Borlöcher können beidseitig, einreihig angeordnet werden
Menge: 0,000 lfdm
Voraussichtliche Abrechnungsmenge: 0,000

**1.7.060 Verfüllen von Hohlräumen**
Bohrlöcher vornässen. INTRASIT® BLS 54TR fließfähig anrühren und über die Bohrlöcher die Hohlräume verfüllen. Nach einem Tag die Löcher nachbohren

Verbrauch:
INTRASIT® BLS 54TR:  1,8 kg/l Hohlraum
Menge: 0,000 lfdm
Voraussichtliche Abrechnungsmenge: 0,000

**1.7.070 Injektage mit INTRASIT® VK 10A im Niederdruckverfahren**
®Bohrlöcher von Staub befreien und gegebenenfalls mit Kalkwasserlösung vornässen. Packer setzen und INTRASIT  VK 10A mit geeigneter Dosierpumpe injizieren.

Verbrauch:
INTRASIT® VK 10A:  5 kg/lfd.M. für Ziegelmauerwerk
  (d = 30 cm)
Menge: 0,000 lfdm
Voraussichtliche Abrechnungsmenge: 0,000

**1.7.080 Injektage mit INTRASIT® BLK 18OS im Niederdruckverfahren**
Bohrlöcher von Staub befreien. INTRASIT® BLK 18OS bei hoher Durchfeuchtung 1:7, bei geringer Durchfeuchtung 1:14 mit Wasser verdünnen. Dabei beachten, dass zuerst klares sauberes Leitungswasser in das Gebinde zu geben ist und danach INTRASIT®  BLK 18OS eingerührt wird. Packer setzen und das INTRASIT®  BLK 18OS / Wassergemisch injizieren. Bei einer Wandsättigungsfeuchte von über 75% ist die Horizontalsperre mit INTRASIT®  BLK 18OS zweireihig auszuführen

Verbrauch:
INTRASIT® BLK 18OS:  0,5 kg/lfd.M. für Ziegelmauerwerk
  (d = 30 cm)
Menge: 0,000 lfdm
Voraussichtliche Abrechnungsmenge: 0,000

**1.7.090 Verschließen der Bohrlöcher**
Reste von INTRASIT® VK 10A / BLK 18OS entfernen. INTRASIT®  BLS 54TR anrühren und in die Bohrlöcher verfüllen. Resthohlräume bündig mit  INTRASIT®  BLS 54TR (spachtelfähige Konsistenz durch geringere Wassermenge) verspachteln

Verbrauch:
INTRASIT® BLS 54TR:  1,8 kg/l Hohlraum
Menge: 0,000 lfdm
Voraussichtliche Abrechnungsmenge: 0,000

**1.7.100 Salzbehandlung**
Mauerwerk gegen Salzausblühungen mit einer Salzsperre versehen. Wandflächen mit® INTRASIT  SP 10A satt einstreichen bzw. aufspritzen und fluten

Verbrauch:
INTRASIT® SP 10A:  0,5 kg/m²
Menge: 0,000 m²
Voraussichtliche Abrechnungsmenge: 0,000

**1.7.110 Abdichtung des Wand/- Sohleanschlusses**
Anlegen einer Hohlkehle im Wand/-Sohleanschlussbereich mit INTRASIT® SM 54Z. Wandabdichtung mindestens 30 cm über die Bohrlochsperre und horizontal mind. 15 cm auf die Bodenplatte führen. Hierzu wird INTRASIT®  VK 10A und INTRASIT®  DS2 54Z /-DS1 54Z zweimalig im Wechsel (beginnend mit  INTRASIT®  VK 10A) frisch in frisch aufgebracht

Verbrauch:
INTRASIT® SM 54Z:  2 kg/lfd.M. Hohlkehle
INTRASIT® VK 10A:  0,5 kg/m²
INTRASIT® DS2 54Z /-DS1 54Z:  5 kg/m²
Menge: 0,000 m²
Voraussichtliche Abrechnungsmenge: 0,000

**1.7.120 Innenwandabdichtung bei vollflächiger Wasserbelastung**
Anlegen einer Hohlkehle im Wand/-Sohleanschlussbereich mit® INTRASIT  SM 54Z. INTRASIT®  VK 10A und  INTRASIT®  DS2 54Z /-DS1 54Z zweimal im Wechsel frisch in frisch auf die gesamte Wandfläche aufbringen. Es muss gewährleistet sein, dass kapillar in der Wand aufsteigendes Wasser nicht in höher liegende Geschosse wandern kann (funktionsfähige Horizontalabdichtung unterhalb der Deckenplatte). Gegebenenfalls muss das Aufsteigen der Feuchtigkeit durch Anlegen einer Horizontalsperre im Bohrlochverfahren verhindert werden. Angrenzende Wandquerschnitte müssen gegebenenfalls durch Anlegen einer Vertikalsperre im Bohrlochverfahren abgesperrt werden

Verbrauch:
INTRASIT® SM 54Z:  2 kg/lfd.M. Hohlkehle
INTRASIT® VK 10A:  0,5 kg/m²
INTRASIT® DS2 54Z /-DS1 54Z:  5 kg/m²
Menge: 0,000 m²
Voraussichtliche Abrechnungsmenge: 0,000

### 2 Sanierputz

#### 2.1 Wandsanierung

**2.1.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® PU-Aquastop 13P
INTRASIT® PU-Injekt 12P
INTRASIT® Rasant 55Z
INTRASIT® BLS 54TR
INTRASIT® VK 10A
INTRASIT® MEK 18OS
INTRASIT® BLK 18OS
INTRASIT® SP 10A
INTRASIT® SM 54Z
INTRASIT® DS2 54Z
INTRASIT® DS1 54Z
INTRASIT® SAP-WTA 54Z
INTRASIT® GP-WTA 54Z
INTRASIT® SanUno-WTA 54Z
HADAPLAN® HE 10D
VESTEROL® SF 10A
Menge: 0,000
Voraussichtliche Abrechnungsmenge: 0,000

**2.1.020 Baustelle einrichten**
Baustelle einrichten, An- und Abfuhr aller benötigten Materialien, Geräte und Maschinen. Räumen der Baustelle und Wiederherstellung aller benutzten Flächen in den ursprünglichen Zustand einschließlich notwendiger Zwischenreinigung
Menge: 0,000 psch
Voraussichtliche Abrechnungsmenge: 0,000

**2.1.030 Untergrundvorbereitung**
Putz und losen Fugenmörtel entfernen. Fugen mindestens 3 cm tief auskratzen. Zum Wandanschluss hin vorhandenen Estrich bis zu einer Breite von 30 cm entfernen. Putz mindestens 80 cm über die durchfeuchtete oder versalzte Zone hinaus abschlagen. Haftungsmindernde Substanzen bzw. Rückstände sind zu entfernen. Vor Beginn der Folgearbeiten ist ein ausreichend tragfähiger Untergrund zu erstellen. Bauschutt entsorgen
Menge: 0,000 m²
Voraussichtliche Abrechnungsmenge: 0,000

**2.1.040 Abdichtung wasserführender Risse**
*** Bedarfsposition ohne GB
Abdichtung wasserführender Risse mit 2-komp. schaumbildenden PU-Reaktionsharz. Nachverpressung mit 2-komp. formstabilen und elastifiziertem PU-Harz. Verdämmen des Risses, schließen von Kiesnestern oder Fehlstellen mit schnellreagierendem Zementgemisch

Verbrauch:
INTRASIT® PU-Aquastop 13P:  0,2 l/l Hohlraum
INTRASIT® PU-Injekt 12P:  1 l/l Hohlraum
INTRASIT® Rasant 55Z:  1,2 kg/l Hohlraum
Menge: 0,000 lfdm
Voraussichtliche Abrechnungsmenge: 0,000

**2.1.050 Anlegen der Bohrlöcher zur drucklosen Injektion**
Anlegen der Bohrlöcher in einem Abstand von 10-12,5 cm. Der Bohrlochdurchmesser sollte 20-30 mm betragen. Die Horizontalsperre ist zweireihig versetzt anzuordnen. Der Reihenabstand darf max. 8 cm und die Tiefe des Wandquerschnitts minus 5 cm betragen. Bei Einsatz von Vorratsspende-behältern kann der Bohrlochdurchmesser 16 mm betragen. Der Neigungswinkel von 45° muss eingehalten werden. Bei Wandstärken > 60 cm beträgt die Bohrloch-tiefe 2/3 der Wandstärke. Die Bohrlöcher können beidseitig, einreihig angeordnet werden
Menge: 0,000 lfdm
Voraussichtliche Abrechnungsmenge: 0,000

**2.1.060 Anlegen der Bohrlöcher zur Injektage im Niederdruck**
*** Grundposition ZZ 0.0
Anlegen der Bohrlöcher in einem Abstand von 10-12 cm. Der Bohrlochdurchmesser richtet sich nach dem Packerquerschnitt. Die Sperre wird waagerecht, zweireihig versetzt, mit einem Reihenabstand von max. 8 cm angelegt. Die Bohrlochtiefe entspricht dem Wandquerschnitt minus  5 cm. Bei Wandstärken > 60 cm beträgt die Bohrlochtiefe 2/3 der Wandstärke. Die Borlöcher können beidseitig, einreihig angeordnet werden
Menge: 0,000
Voraussichtliche Abrechnungsmenge: 0,000

**2.1.070 Verfüllen von Hohlräumen**
*** Bedarfsposition ohne GB
Bohrlöcher vornässen. INTRASIT® BLS 54TR fließfähig anrühren und über die Bohrlöcher die Hohlräume verfüllen. Nach einem Tag die Löcher nachbohren

Verbrauch:
INTRASIT® BLS 54TR:  1,8 kg/l Hohlraum
Menge: 0,000 lfdm
Voraussichtliche Abrechnungsmenge: 0,000

**2.1.080 Drucklose Tränkung mit INTRASIT® VK 10A**
Bohrlöcher von Staub befreien und gegebenenfalls mit Kalkwasserlösung vornässen (1 Kelle voll Kalkhydrat in 10 l Wasser einrühren; nach dem Absetzen, das klar überstehende Wasser nehmen). Bohrlöcher mit Verkieselung füllen. Vor dem Austrocknen die Bohrlöcher nachfüllen. Vorgang wiederholen bis das Mauerwerk keine Flüssigkeit mehr aufsaugt. Bohrlöcher jedoch mindestens 3 mal auffüllen

Verbrauch:
INTRASIT® VK 10A:  5 kg/lfd.M. für Ziegelmauerwerk
  (d = 30 cm)
Menge: 0,000 lfdm
Voraussichtliche Abrechnungsmenge: 0,000

**2.1.090 Injektage mit INTRASIT® VK 10A im Niederdruckverfahren**
*** Grundposition ZZ 0.0
®Bohrlöcher von Staub befreien und gegebenenfalls mit Kalkwasserlösung vornässen. Packer setzen und INTRASIT  VK 10A mit geeigneter Dosierpumpe injizieren

Verbrauch:
INTRASIT® VK 10A:  5 kg/lfd.M. für Ziegelmauerwerk
  (d = 30 cm)
Menge: 0,000
Voraussichtliche Abrechnungsmenge: 0,000

**2.1.100 Drucklose Tränkung mit INTRASIT® MEK 18OS**
*** Grundposition ZZ 0.0
Bei einer Wandsättigungsfeuchte von über 50% die Mikroemulsion® INTRASIT  MEK 18OS einsetzen. Bohrlöcher von Staub befreien. INTRASIT®  MEK 18OS bei hoher Durchfeuchtung 1:10, bei geringer Durchfeuchtung 1:14 mit Wasser verdünnen. Bohrlöcher mit MEK/Wassergemisch füllen. Vor dem Austrocknen die Bohrlöcher nachfüllen. Vorgang wiederholen bis das Mauerwerk keine Flüssigkeit mehr aufsaugt. Bohrlöcher jedoch mindestens 3 mal nachfüllen

Verbrauch:
INTRASIT® MEK 18OS:  0,5 l/lfd.M. für Ziegelmauerwerk
  (d = 30 cm)
Menge: 0,000
Voraussichtliche Abrechnungsmenge: 0,000

**2.1.110 Injektage mit INTRASIT® MEK 18OS im Niederdruckverfahren**
*** Grundposition ZZ 0.0
Bohrlöcher von Staub befreien. Packer setzen und das® INTRASIT  MEK 18OS / Wassergemisch (Mischungsverhältnis je nach Durchfeuchtung 1:10 bis 1:14) mit geeigneter Dosierpumpe injizieren

Verbrauch:
INTRASIT® MEK 18OS:  0,5 l/lfd.M. für Ziegelmauerwerk
  (d = 30 cm)
Menge: 0,000
Voraussichtliche Abrechnungsmenge: 0,000

**2.1.120 Injektage mit INTRASIT® BLK 18OS im Niederdruckverfahren**
*** Grundposition ZZ 0.0
Bohrlöcher von Staub befreien. INTRASIT® BLK 18OS bei hoher Durchfeuchtung 1:7, bei geringer Durchfeuchtung 1:14 mit Wasser verdünnen. Dabei beachten, dass zuerst klares sauberes Leitungswasser in das Gebinde zu geben ist und danach INTRASIT®  BLK 18OS eingerührt wird. Packer setzen und das INTRASIT®  BLK 18OS / Wassergemisch injizieren. Bei einer Wandsättigungsfeuchte von über 75% ist die Horizontalsperre mit INTRASIT®  BLK 18OS zweireihig auszuführen

Verbrauch:
INTRASIT® BLK 18OS:  0,5 kg/lfd.M. für Ziegelmauerwerk
  (d = 30 cm)
Menge: 0,000
Voraussichtliche Abrechnungsmenge: 0,000

**2.1.130 Verschließen der Bohrlöcher**
Reste von® INTRASIT  VK 10A /  MEK 18OS / BLK 18OS entfernen. INTRASIT®  BLS 54TR anrühren und in die Bohrlöcher verfüllen. Resthohlräume bündig mit  INTRASIT®  BLS 54TR (spachtelfähige Konsistenz durch geringere Wassermenge) verspachteln

Verbrauch:
INTRASIT® BLS 54TR:  1,8 kg/l Hohlraum
Menge: 0,000 lfdm
Voraussichtliche Abrechnungsmenge: 0,000

**2.1.140 Salzbehandlung**
*** Bedarfsposition ohne GB
®Mauerwerk gegen Salzausblühungen mit einer Salzsperre versehen. Wandflächen mit INTRASIT  SP 10A satt einstreichen bzw. aufspritzen und fluten

Verbrauch:
INTRASIT® SP 10A:  0,5 kg/m²
Menge: 0,000 m²
Voraussichtliche Abrechnungsmenge: 0,000

**2.1.150 Abdichtung des Wand/- Sohleanschlusses**
Anlegen einer Hohlkehle im Wand/-Sohleanschlussbereich mit® INTRASIT  SM 54Z. Wandabdichtung mindestens 30 cm über die Bohrlochsperre und horizontal mind. 15 cm auf die Bodenplatte führen. Hierzu wird INTRASIT®  VK 10A und INTRASIT®  DS2 54Z /-DS1 54Z zweimalig im Wechsel (beginnend mit  INTRASIT®  VK 10A) frisch in frisch aufgebracht

Verbrauch:
INTRASIT® SM 54Z:  2 kg/lfd.M. Hohlkehle
INTRASIT® VK 10A:  0,5 kg/m²
INTRASIT® DS2 54Z /-DS1 54Z:  5 kg/m²
Menge: 0,000 m²
Voraussichtliche Abrechnungsmenge: 0,000

**2.1.160 Innenwandabdichtung bei vollflächiger Wasserbelastung**
*** Bedarfsposition ohne GB
Anlegen einer Hohlkehle im Wand/-Sohleanschlussbereich mit INTRASIT® SM 54Z. INTRASIT®  VK 10A und  INTRASIT®  DS2 54Z /-DS1 54Z zweimal im Wechsel frisch in frisch auf die gesamte Wandfläche aufbringen. Es muss gewährleistet sein, dass kapillar in der Wand aufsteigendes Wasser nicht in höher liegende Geschosse wandern kann (funktionsfähige Horizontalabdichtung unterhalb der Deckenplatte). Gegebenenfalls muss das Aufsteigen der Feuchtigkeit durch Anlegen einer Horizontalsperre im Bohrlochverfahren verhindert werden. Angrenzende Wandquerschnitte müssen gegebenenfalls durch Anlegen einer Vertikalsperre im Bohrlochverfahren abgesperrt werden

Verbrauch:
INTRASIT® SM 54Z:  2 kg/lfd.M. Hohlkehle
INTRASIT® VK 10A:  0,5 kg/m²
INTRASIT® DS2 54Z /-DS1 54Z:  5 kg/m²
Menge: 0,000 m²
Voraussichtliche Abrechnungsmenge: 0,000

**2.1.170 Spritzbewurf**
Wandflächen netzartig mit INTRASIT® VS-WTA 54Z belegen. Dazu INTRASIT®  VS-WTA 54Z mit Wasser zu einer breiigen Konsistenz anrühren

Verbrauch:
INTRASIT® VS-WTA 54Z:  3,8 kg/m² bei 50% Deckung
Menge: 0,000 m²
Voraussichtliche Abrechnungsmenge: 0,000

**2.1.180 Verputzen der Wandflächen**
Das Verputzen der Wandflächen erfolgt mit dem® INTRASIT  Sanierputzsystem. INTRASIT®  SAP-WTA 54Z grau oder naturweiß nach den Regeln der Putztechnik in 2 Lagen in einer Gesamtschichtdicke von 20 mm aufbringen. Bei höheren Putzstärken bzw. stark zerklüftetem Mauerwerk wird die erste Putzlage mit INTRASIT®  GP-WTA 54Z ausgeführt. Bei Putzstärken von bis zu 30 mm kann alternativ der einlagig aufzubringende Sanierputz INTRASIT®  SanUno-WTA 54Z eingesetzt werden

Verbrauch:
INTRASIT® SAP-WTA 54Z:  1,3 kg/m²/mm Schichtdicke
INTRASIT® GP-WTA 54Z:  1 kg/m²/mm Schichtdicke
INTRASIT® SanUno-WTA 54Z:  1,1 kg/m²/mm Schichtdicke
Menge: 0,000 m²
Voraussichtliche Abrechnungsmenge: 0,000

**2.1.190 Bodenflächen anarbeiten**
INTRASIT® SM 54Z in einer Schichtdicke von < 5 cm einbringen. Zur Haftvermittlung wird eine Haftschlämme aus HADAPLAN®  HE 10D in Verbindung mit einem Zement/Sandgemisch (siehe techn. Merkblatt) aufgetragen

Verbrauch:
INTRASIT® SM 54Z:  2 kg/l
Menge: 0,000 m²
Voraussichtliche Abrechnungsmenge: 0,000

**2.1.200 Schlussbeschichtung**
®Die Beschichtung der Sanierputzoberfläche kann nach vollständiger Durchtrocknung, ausschließlich mit dampfdiffusionsoffenen Systemen erfolgen. Als Anstrich  VESTEROL  SF 10A verwenden

Verbrauch:
VESTEROL® SF 10A:  0,15 l/m²
Menge: 0,000 m²
Voraussichtliche Abrechnungsmenge: 0,000

#### 2.2 Ruck-Zuck System

**2.2.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® PU-Aquastop 13P
INTRASIT® PU-Injekt 12P
INTRASIT® Rasant 55Z
INTRASIT® BLS 54TR
INTRASIT® VK 10A
INTRASIT® MEK 18OS
INTRASIT® BLK 18OS
INTRASIT® RZ1 55SP
INTRASIT® RZ2 55SP
INTRASIT® Aquarol 10A
VESTEROL® SF 10A
Menge: 0,000
Voraussichtliche Abrechnungsmenge: 0,000

**2.2.020 Untergrundvorbereitung**
Der Untergrund muss sauber und tragfähig sein. Lose Bestandteile z.B. alter Putz sind zu entfernen. Nicht fester Fugenmörtel wird ausgekratzt
Menge: 0,000 m²
Voraussichtliche Abrechnungsmenge: 0,000

**2.2.030 Abdichtung wasserführender Risse**
*** Bedarfsposition ohne GB
Abdichtung wasserführender Risse mit 2-komp. schaumbildenden PU-Reaktionsharz. Nachverpressung mit 2-komp. formstabilen und elastifiziertem PU-Harz. Verdämmen des Risses, schließen von Kiesnestern oder Fehlstellen mit schnellreagierendem Zementgemisch

Verbrauch:
INTRASIT® PU-Aquastop 13P:  0,2 l/l Hohlraum
INTRASIT® PU-Injekt 12P:  1 l/l Hohlraum
INTRASIT® Rasant 55Z:  1,2 kg/l Hohlraum
Menge: 0,000 lfdm
Voraussichtliche Abrechnungsmenge: 0,000

**2.2.040 Horizontalsperre**
*** Bedarfsposition ohne GB
®Die Einbauhöhe der Horizontalsperre ist abhängig von der Funktionsfähigkeit und Art der Außenabdichtung, sowie der Höhe des anstehenden Erdreiches und den begleitenden Maßnahmen. Sie muss vor Arbeitsbeginn festgelegt werden. Anlegen der Bohrlöcher zur drucklosen Injektage. Anlegen der Bohrlöcher _____ cm über dem Boden, in einem Abstand von 10-12,5 cm. Der Borlochdurchmesser sollte 20-30 mm betragen. Die Horizontalsperre ist zweireihig versetzt anzuordnen. Der Reihenabstand darf max. 8 cm und die Tiefe des Wandquerschnitts minus 5 cm betragen. Bei Einsatz von Vorratsspendebehältern kann der Bohrlochdurchmesser 16 mm betragen. Der Neigungswinkel von 45° muss eingehalten werden. Bei Wandstärken > 60 cm beträgt die Bohrlochtiefe 2/3 der Wandstärke. Die Bohrlöcher können beidseitig, einreihig angeordnet werden. Bohrlöcher bis zur Sättigung mit INTRASIT  VK 10A bzw. INTRASIT®  BLK 18OS oder INTRASIT®  MEK 18OS je nach Anwendungsfall ständig nachfüllen. Danach werden die Bohrlöcher mit INTRASIT®  BLS 54TR verfüllt

Verbrauch:
INTRASIT® VK 10A:  5 kg/lfd.M. für Ziegelmauerwerk
  (d = 30 cm)
INTRASIT® BLK 18OS:  0,5 kg/lfd.M. für Ziegelmauerwerk
  (d = 30 cm)
INTRASIT® MEK 18OS:  0,5 l/lfd.M. für Ziegelmauerwerk
  (d = 30 cm)
INTRASIT® BLS 54TR:  4,5 kg/lfd.M. für Ziegelmauerwerk
  (d = 30 cm)
INTRASIT® BLS 54TR:  1,8 kg/l Hohlraum
Menge: 0,000 lfdm
Voraussichtliche Abrechnungsmenge: 0,000

**2.2.050 Grundierung des Untergrundes**
Grundieren auf den gründlich vorbereiteten Untergrund mit einer 3-Phasen-Spezial-Grundierung die verfestigend, staubbindend und wasserabweisend wirkt, sowie ein hohes Eindringvermögen durch nanoskalige Wirkstoffkombinationen hat

Verbrauch:
INTRASIT® Aquarol 10A:  0,15-0,25 kg/m²
Menge: 0,000 m²
Voraussichtliche Abrechnungsmenge: 0,000

**2.2.060 Innenwandabdichtung**
Flächenabdichtung und Egalisierung des Untergrundes aus einem selbstkristallisierenden Spezialmörtel mit HSP-Technologie aufbringen. Der Mörtel kann durch entsprechende Wasserzugabe in seiner Konsistenz schlämmfähig bis standfest eingestellt werden.

Verbrauch:
INTRASIT® RZ1 55SP:  1,25 kg/m²/mm Schichtdicke
Menge: 0,000 m²
Voraussichtliche Abrechnungsmenge: 0,000

**2.2.070 Spritzbewurf**
*** Bedarfsposition ohne GB
Wandflächen netzartig (mind. 70% Deckung) mit INTRASIT® RZ1 55HSP belegen. Dazu INTRASIT®  RZ1 55HSP mit Wasser zu einer breiigen Konsistenz anrühren

Verbrauch:
INTRASIT® RZ1 55HSP:  4,5 kg/m² bei 70% Deckung
Menge: 0,000 m²
Voraussichtliche Abrechnungsmenge: 0,000

**2.2.080 Neuverputz der Wandflächen**
Neuverputz der Wandflächen mit einem naturweißen Klimaputz der die Schwankungen des Raumklimas ausgleicht und auf HSP-Technologie basiert. Der Klimaputz entspricht der DIN EN 998

Verbrauch:
INTRASIT® RZ2 55SP:  6,5 kg/m²/cm Schichtdicke
Menge: 0,000 m²
Voraussichtliche Abrechnungsmenge: 0,000

**2.2.090 Farbige Gestaltung**
*** Bedarfsposition ohne GB
®Die Beschichtung der Sanierputzoberfläche kann ausschließlich mit dampfdiffusionsoffenen Systemen erfolgen. Als Anstrich VESTEROL  SF 10A verwenden

Verbrauch:
VESTEROL® SF 10A:  0,15 l/m²
Menge: 0,000 m²
Voraussichtliche Abrechnungsmenge: 0,000

### 3 Sockel

#### 3.1 Sockelsanierung

**3.1.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
INTRASIT® BLS 54TR
INTRASIT® VK 10A
INTRASIT® MEK 18OS
INTRASIT® BLK 18OS
INTRASIT® SP 10A
INTRASIT® SM 54Z
INTRASIT® DS1 54Z
INTRASIT® RZ1 55HSP
INTRASIT® Poly-C1 54Z
®VESTEROL BP 70D
VESTEROL® SF 10A
IMBERAL® RSB 55Z
®IMBERAL Multidrain 89V
®IMBERAL AS Multidrain 89V
Menge: 0,000
Voraussichtliche Abrechnungsmenge: 0,000

**3.1.020 Baustelle einrichten**
Baustelle einrichten, An- und Abfuhr aller benötigten Materialien, Geräte und Maschinen. Räumen der Baustelle und Wiederherstellung aller benutzten Flächen in den ursprünglichen Zustand einschließlich notwendiger Zwischenreinigung
Menge: 0,000 psch
Voraussichtliche Abrechnungsmenge: 0,000

**3.1.030 Freilegen der Wände**
Freilegen der Wände bis zu einer Tiefe von _____ m. Der Bodenaushub ist seitlich zu lagern oder abzufahren
Menge: 0,000 m³
Voraussichtliche Abrechnungsmenge: 0,000

**3.1.040 Untergrundvorbereitung**
Putz und losen Fugenmörtel entfernen. Fugen mindestens 3 cm tief auskratzen. Putz mindestens 80 cm über die durchfeuchtete oder versalzte Zone hinaus abschlagen. Haftungsmindernde Substanzen bzw. Rückstände sind zu entfernen. Vor Beginn der Folgearbeiten ist ein ausreichend tragfähiger Untergrund zu erstellen. Bauschutt entsorgen
Menge: 0,000 m²
Voraussichtliche Abrechnungsmenge: 0,000

**3.1.050 Anlegen der Bohrlöcher**
Anlegen der Bohrlöcher in einem Abstand von 10-12,5 cm. Der Borlochdurchmesser sollte 20-30 mm betragen. Die Horizontalsperre ist zweireihig versetzt anzuordnen. Der Reihenabstand darf max. 8 cm und die Tiefe des Wandquerschnitts minus 5 cm betragen. Bei Einsatz von Vorratsspendebehältern kann der Bohrlochdurchmesser 16 mm betragen. Der Neigungswinkel von 45° muss eingehalten werden. Bei Wandstärken > 60 cm beträgt die Bohrloch-tiefe 2/3 der Wandstärke. Die Bohrlöcher können beidseitig, einreihig angeordnet werden
Menge: 0,000 lfdm
Voraussichtliche Abrechnungsmenge: 0,000

**3.1.060 Verfüllen von Hohlräumen**
*** Bedarfsposition ohne GB
Bohrlöcher vornässen.® INTRASIT  BLS 54TR fließfähig anrühren und über die Bohrlöcher die Hohlräume verfüllen. Nach einem Tag die Löcher nachbohren

Verbrauch:
INTRASIT® BLS 54TR:  1,8 kg/l Hohlraum
Menge: 0,000 lfdm
Voraussichtliche Abrechnungsmenge: 0,000

**3.1.070 Horizontalsperre**
Bohrlöcher mit INTRASIT® VK 10A bzw. INTRASIT®  BLK 18OS oder INTRASIT®  MEK 18OS füllen. Vor dem Austrocknen die Bohrlöcher nachfüllen, bis das Mauerwerk keine Flüssigkeit mehr aufnimmt. Bohrlöcher jedoch mindestens 3 mal auffüllen

Verbrauch:
INTRASIT® VK 10A:  5 kg/lfd.M. für Ziegelmauerwerk
  (d = 30 cm)
INTRASIT® BLK 18OS:  0,5 kg/lfd.M. für Ziegelmauerwerk
  (d = 30 cm)
INTRASIT® MEK 18OS:  0,5 l/lfd.M. für Ziegelmauerwerk
  (d = 30 cm)
Menge: 0,000 lfdm
Voraussichtliche Abrechnungsmenge: 0,000

**3.1.080 Verschließen der Bohrlöcher**
Reste von INTRASIT® VK 10A /  MEK 18OS / BLK 18OS entfernen. INTRASIT®  BLS 54TR anrühren und in die Bohrlöcher verfüllen. Resthohlräume bündig mit INTRASIT®  BLS 54TR (spachtelfähige Konsistenz durch geringere Wassermenge) verspachteln

Verbrauch:
INTRASIT® BLS 54TR:  1,8 kg/l Hohlraum
Menge: 0,000 lfdm
Voraussichtliche Abrechnungsmenge: 0,000

**3.1.090 Salzbehandlung**
*** Bedarfsposition ohne GB
®Mauerwerk gegen Salzausblühungen mit einer Salzsperre versehen. Wandflächen mit INTRASIT  SP 10A satt einstreichen bzw. aufspritzen und fluten

Verbrauch:
INTRASIT® SP 10A:  0,5 kg/m²
Menge: 0,000 m²
Voraussichtliche Abrechnungsmenge: 0,000

**3.1.100 Egalisierung der Wand**
*** Bedarfsposition ohne GB
Offene Fugen und Ausbrüche > 5 mm im Untergrund mit Sperrmörtel egalisieren

Verbrauch:
INTRASIT SM 54Z:® 2 kg/l Hohlraum
INTRASIT RZ1 55HSP:® 1,75 kg/l Hohlraum
Menge: 0,000 kg
Voraussichtliche Abrechnungsmenge: 0,000

**3.1.110 Abdichtung Sockel**
Den Sockel je nach Belastung und Rissgefahr mit einer starren oder flexiblen Dichtungsschlämme abdichten. Der Auftrag muss 2-lagig ausgeführt werden. Der 2. Auftrag sollte ca. 6 Stunden nach dem ersten Auftrag erfolgen

Verbrauch:
starre Dichtungsschlämme
INTRASIT® DS1 54Z:  3 kg/m²
INTRASIT® RZ1 55HSP:  2,5 kg/m²

flexible Dichtungsschlämme
INTRASIT® Poly-C1 54Z:  4 kg/m²
IMBERAL® RSB 55Z:  3,2 kg/m²
Menge: 0,000 m²
Voraussichtliche Abrechnungsmenge: 0,000

**3.1.120 Farbanstrich**
*** Bedarfsposition ohne GB
Auf die starre Abdichtung kann dann eine Silikatfarbe oder ein Buntsteinputz aufgetragen werden.

Verbrauch:
VESTEROL® SF 10A:  0,15 l/m²
VESTEROL® BP 70D:  5 kg/m²
Menge: 0,000 m²
Voraussichtliche Abrechnungsmenge: 0,000

**3.1.130 Schutz und Dränschichten**
*** Bedarfsposition ohne GB
Schutzschicht nach vollständiger Durchtrocknung der Flächenabdichtung aus einer mit Gleitvlies versehenen Noppenbahn vorschriftsmäßig anbringen und verwahren.

Verbrauch:
IMBERAL Multidrain 89V:® 1,05 m²/m²
IMBERAL AS Multidrain 89V:® 1 m/lfd.M.
Menge: 0,000 m²
Voraussichtliche Abrechnungsmenge: 0,000

### 4 Oberflächensanierung

#### 4.1 Hydrophobierung

**4.1.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
VESTEROL® S 10DD
VESTEROL® A 10DD
VESTEROL® Siloxan 38OS
VESTEROL® SSW 18OS
VESTEROL® GEL 28OS
Menge: 0,000
Voraussichtliche Abrechnungsmenge: 0,000

**4.1.020 Baustelle einrichten**
Baustelle einrichten, An- und Abfuhr aller benötigten Materialien, Geräte und Maschinen. Räumen der Baustelle und Wiederherstellung aller benutzten Flächen in den ursprünglichen Zustand einschließlich notwendiger Zwischenreinigung
Menge: 0,000 psch
Voraussichtliche Abrechnungsmenge: 0,000

**4.1.030 Schutz angrenzender Bauteile**
*** Bedarfsposition ohne GB
Alle nicht zu behandelnden Flächen, Gegenstände und Bauteile sind mit geeigneten Mitteln zu schützen
Menge: 0,000 psch
Voraussichtliche Abrechnungsmenge: 0,000

**4.1.040 Entfernen von Zement- und Kalkschleiern**
*** Bedarfsposition ohne GB
®Zur Beseitigung von Zement- und Kalkschleiern, Kalkablagerungen sowie Karbonatausblühungen VESTEROL  S 10DD je nach Verschmutzungsgrad 1:1 bis 1:3 mit Wasser verdünnen und auf den gut vorgenässten Untergrund mit Quast oder Spritze auftragen. Nach 2 bis 4 Minuten Einwirkzeit mit viel Wasser und hohem Druck absprühen

Verbrauch:
VESTEROL® S 10DD:  0,2-0,6 kg/m²
Menge: 0,000 m²
Voraussichtliche Abrechnungsmenge: 0,000

**4.1.050 Entfernen von Ruß- und Fettverschmutzungen**
*** Bedarfsposition ohne GB
®Zur Entfernung von Industrie-, Straßen-, Ruß- und Fettverschmutzungen auf säureempfindlichen Fassaden VESTEROL  A 10DD je nach Verschmutzungsgrad 1:1 bis 1:5 mit Wasser verdünnt auf dem Untergrund mit Wurzelbürste einarbeiten. Nach 1 bis 2 Minuten Einwirkzeit mit hartem Wasserstrahl gründlich abspritzen

Verbrauch:
VESTEROL® A 10DD:  0,2-0,6 kg/m²
Menge: 0,000 m²
Voraussichtliche Abrechnungsmenge: 0,000

**4.1.060 Hydrophobierende Tiefenimprägnierung**
®Zur hydrophobierenden Tiefenimprägnierung von saug-fähigen, mineralischen Baustoffen wie Klinkermauerwerk, Kalksandstein, Putz, Beton, Glasbeton und Faserzementplatten wird VESTEROL  Siloxan 38OS eingesetzt. Der Aufrag erfolgt mittels Druckspritze oder Bürste im Flutverfahren.

Verbrauch:
VESTEROL® Siloxan 38OS:  0,3-0,8 l/m²
Menge: 0,000 m²
Voraussichtliche Abrechnungsmenge: 0,000

**4.1.070 Lösemittelfreie Imprägnierung**
®Zur lösemittelfreien hydrophobierenden Imprägnierung von saugfähigen, mineralischen Baustoffen wie Ziegelmauerwerk, Kalksandstein, Putz, Beton, Glasbeton sowie saugfähige Klinker wird VESTEROL  SSW 18OS eingesetzt. Der Auftrag erfolgt mittels Druckspritze oder Bürste im Flutverfahren.

Verbrauch:
VESTEROL® SSW 18OS:  0,3-0,6 l/m²
Menge: 0,000 m²
Voraussichtliche Abrechnungsmenge: 0,000

**4.1.080 Imprägnierung mit Hydrophobiercreme**
®Zur lösemittelfreien hydrophobierenden Imprägnierung von saugfähigen, mineralischen Baustoffen wie Ziegelmauerwerk, Kalksandstein, Putz, Beton, Porenbeton sowie saugfähige Klinker und Natursteine (evtl. Probefläche) wird VESTEROL  GEL 28OS eingesetzt. Der Auftrag kann mittels Pinsel, Rolle, Quast oder mit Airlessspritzgeräten erfolgen. Eine Verarbeitbarkeit auch „über Kopf“ ist durch die gelartige Konsistenz gegeben.

Verbrauch:
VESTEROL® GEL 28OS:  0,15-0,3 l/m²
Menge: 0,000 m²
Voraussichtliche Abrechnungsmenge: 0,000

#### 4.2 Risse verharzen

**4.2.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
HADAPLAN® T2 12E
Menge: 0,000
Voraussichtliche Abrechnungsmenge: 0,000

**4.2.020 Baustelle einrichten**
Baustelle einrichten, An- und Abfuhr aller benötigten Materialien, Geräte und Maschinen. Räumen der Baustelle und Wiederherstellung aller benutzten Flächen in den ursprünglichen Zustand einschließlich notwendiger Zwischenreinigung.
Menge: 0,000 psch
Voraussichtliche Abrechnungsmenge: 0,000

**4.2.030 Abklebearbeiten**
Zum Schutz vor Verschmutzungen sind betroffene Bereiche oder Gegenstände durch geeignete Klebebänder, Folien, etc. zu schützen.
Menge: 0,000 psch
Voraussichtliche Abrechnungsmenge: 0,000

**4.2.040 Risse aufschneiden**
Einschneiden und Aufweiten von Rissen entlang des Rissverlaufs mittels Trennscheibe in einer Schnitttiefe von mind. 2-3 cm. Mittels Industriesauger ist der Rissverlauf staubfrei herzustellen.
Menge: 0,000 lfdm
Voraussichtliche Abrechnungsmenge: 0,000

**4.2.050 Risse verharzen**
Vorbereitete und aufgeweitete Risse sind mit® HADAPLAN  T2 12E zu vergießen und gegebenenfalls oberflächenbündig zu verspachteln. Bei gespachtelten Fehlstellen ist ein ofengetrockneter Quarzsand einzustreuen um einen späteren Haftverbund mit weiterem Aufbau sicher zu stellen

Verbrauch:
HADAPLAN® T2 12E:  1,05 kg/l Hohlraum
Menge: 0,000 lfdm
Voraussichtliche Abrechnungsmenge: 0,000

**4.2.060 Risse verharzen**
*** Grundposition ZZ 0.0
®Einschneiden und Aufweiten von Rissen entlang des Rissverlaufs mittels Trennscheibe in einer Schnitttiefe von mind. 2-3 cm. Anschließend wird der Riss im Abstand von ca. 20-30 cm quer eingeschnitten. Mittels Industriesauger ist der Rissverlauf staubfrei herzustellen. In die quer einge-schnittenen Kerben werden, zur Verbesserung der Bewehrung, geeignete Bewehrungsstähle gelegt. Kraft-schlüssiges Schließen der vorbereiteten Risse mittels Pinselinjektage mit  HADAPLAN  T2 12E, einem zweikomponentigen, lösemittelfreien Epoxidharz.

Verbrauch:
HADAPLAN® T2 12E:  1,05 kg/l Hohlraum
Menge: 0,000
Voraussichtliche Abrechnungsmenge: 0,000

#### 4.3 Betonsanierung

**4.3.010 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
VESTEROL® S 10DD
VESTEROL® A 10DD
VESTEROL® Siloxan 38OS
VESTEROL® SSW 18OS
VESTEROL® GEL 28OS
Menge: 0,000
Voraussichtliche Abrechnungsmenge: 0,000

**4.3.020 Baustelle einrichten**
Baustelle einrichten, An- und Abfuhr aller benötigten Materialien, Geräte und Maschinen. Räumen der Baustelle und Wiederherstellung aller benutzten Flächen in den ursprünglichen Zustand einschließlich notwendiger Zwischenreinigung
Menge: 0,000 psch
Voraussichtliche Abrechnungsmenge: 0,000

**4.3.030 Schutz angrenzender Bauteile**
*** Bedarfsposition ohne GB
Alle nicht zu behandelnden Flächen, Gegenstände und Bauteile sind mit geeigneten Mitteln zu schützen
Menge: 0,000 psch
Voraussichtliche Abrechnungsmenge: 0,000

**4.3.040 Voruntersuchungen**
*** Bedarfsposition ohne GB
Die Betonflächen mittels Abklopfen auf mögliche Fehlstellen untersuchen sowie Überprüfung der Mindest-Haftzugfestigkeit von 1,5 N/mm²
Menge: 0,000 m²
Voraussichtliche Abrechnungsmenge: 0,000

**4.3.050 Freilegen der Fehlstellen**
*** Bedarfsposition ohne GB
Schadhaften und lockeren Beton unter einem Winkel von 45° bis auf das feste Gefüge heraus stemmen. Bei carbonatisiertem Beton bis zu dem rostigem Bewehrungstahl und rundherum um die beschädigte Stelle unter 45° freistemmen. Bauschutt ist fachgerecht zu entsorgen
Menge: 0,000 m²
Voraussichtliche Abrechnungsmenge: 0,000

**4.3.060 Entrosten der Stähle**
Den carbonatisierten Bewehrungsstahl bis auf den Reinheitsgrad SA 2 ½ sandstrahlen
Menge: 0,000 m²
Voraussichtliche Abrechnungsmenge: 0,000

**4.3.070 Vorbereiten des Untergrundes**
Es ist ein sauberer Untergrund, frei von Schmutz, Öl, Fett, losen Teilen, Altbeschichtungen und Trennmitteln, mittels Sandstrahlverfahren herzustellen. Mit einem Industriestaubsauger die gestrahlte Fläche absaugen
Menge: 0,000 m²
Voraussichtliche Abrechnungsmenge: 0,000

**4.3.080 Korrosionsschutz**
Auf den gereinigten Bewehrungsstahl wird zweilagig INTRASIT® Poly-C1 54Z mittels Pinsel aufgetragen. Die zweite Lage kann erst nach vollständiger Durchtrocknung der ersten Lage erfolgen

Verbrauch:
INTRASIT® Poly-C1 54Z:  1,5 kg/m²
Menge: 0,000 m²
Voraussichtliche Abrechnungsmenge: 0,000

**4.3.090 Korrosionsschutz**
*** Grundposition ZZ 0.0
Alternativ kann der Bewehrungsstahl mit HADAPLAN® T2 12E geschützt werden. Dazu wird es 2-lagig auf den Stahl gestrichen und anschließend auf die noch frische Beschichtung, ofengetrockneter Quarzsand, zur Haftvermittlung, gestreut. Beim Aufbringen der zweiten Lage die Trocknungszeit der ersten Lage beachten

Verbrauch:
HADAPLAN® T2 12E:  0,2-0,5 kg/m²
Menge: 0,000
Voraussichtliche Abrechnungsmenge: 0,000

**4.3.100 Betonsanierung**
Den Untergrund und Korrosionsschutz mit VESTEROL® TG 10D grundieren. VESTEROL®  RM 54Z in einem sauberen Gefäß mit der Anmachflüssigkeit (4 RT Wasser + 1 RT HADAPLAN®  HE 10D) zu einer knotenfreien, pastösen Masse anrühren

Verbrauch:
VESTEROL® TG 10D:  0,15 l/m²
VESTEROL® RM 54Z:  1,7 kg/m²/mm Schichtdicke
Menge: 0,000 m²
Voraussichtliche Abrechnungsmenge: 0,000

**4.3.110 Feinspachtelung**
Auf den Reparaturmörtel wird ein Feinspachtel, aus VESTEROL® FS 54Z in einem sauberen Gefäß mit der Anmachflüssigkeit (4 kg Wasser + 1 kg HADAPLAN®  HE 10D) oder VESTEROL®  BS 54Z mit klarem Wasser zu einer homogenen und klumpen freien Masse anrühren, aufgetragen. Nach Einsetzen der Erstarrung kann abgerieben oder abgefilzt werden

Verbrauch:
VESTEROL® TG 10D:  0,15 l/m²
VESTEROL® FS 54Z:  1,5 kg/m²/mm Schichtdicke
VESTEROL® BS 54Z:  1,45 kg/m²/mm Schichtdicke
Menge: 0,000 m²
Voraussichtliche Abrechnungsmenge: 0,000

**4.3.120 Beschichtung**
Zum Schutz vor Abwitterung kann HADAPLAN® Acryl 10D auf die Betonoberfläche mit Pinsel, Deckenbürste oder Rolle gestrichen werden

Verbrauch:
VESTEROL® TG 10D:  0,15 l/m²
HADAPLAN® Acryl 10D:  0,15 l/m²
VESTEROL® K 10D:  0,15 l/m²/Anstrich
Menge: 0,000 m²
Voraussichtliche Abrechnungsmenge: 0,000

**4.3.130 Beschichtung**
*** Grundposition ZZ 0.0
Alternativ kann VESTEROL® K 10D als atmungsaktive Dispersionsfarbe aufgebracht werden. Grundierung der Fläche mit VESTEROL®  TG 10D. Der Auftrag erfolgt im Streich-, Roll- oder Spritz-verfahren und muss in mindestens 2 Arbeitsgängen aufgetragen werden

Verbrauch:
VESTEROL® TG 10D:  0,15 l/m²
VESTEROL® K 10D:  0,15 l/m²/Anstrich
Menge: 0,000
Voraussichtliche Abrechnungsmenge: 0,000

USt %: 19,00
